# AEVPIPTF.10. Tramo tubo flexible 1m - Accesorios sistema de tuberías Aguilera

- Propiedad del archivo: CONSTRUNARIO
- Formato: FIEBDC-3/2012
- Programa: Construnario Versión 3.51
- Fecha de los precios: 14/11/2023
- Divisa: EUR

**AEVPIPTF** u AEVPIPTF.10. Tramo tubo flexible 1m - Accesorios sistema de tuberías Aguilera
Precio: 30.55
Tramo tubo flexible 1m de Aguilera Electrónica.
