# AEVPIPTF.10 - Tramo tubo flexible 1 m - Accesorios sistema de tuberías Aguilera

- Propiedad del archivo: CONSTRUNARIO
- Formato: FIEBDC-3/2012
- Programa: Construnario Versión 3.51
- Fecha de los precios: 14/11/2023
- Divisa: EUR

**AEVPIPTF.10** u AEVPIPTF.10 - Tramo tubo flexible 1 m - Accesorios sistema de tuberías Aguilera
Precio: 32.00
Tramo tubo flexible 1 m.
