# Módulo de salida con batería, inalámbrico, referencia AE/W-SGMCB de Aguilera - Detección inalámbrica Aguilera

- Propiedad del archivo: CONSTRUNARIO
- Formato: FIEBDC-3/2012
- Programa: Construnario Versión 3.51
- Fecha de los precios: 14/11/2023
- Divisa: EUR

**AEWSGMCB** u Módulo de salida con batería, inalámbrico, referencia AE/W-SGMCB de Aguilera - Detección inalámbrica Aguilera
Precio: 369.00
Módulo de salida con batería, inalámbrico, referencia AE/W-SGMCB de Aguilera
