# Base con sirena inalámbrica, referencia AE/W-SGRBS de Aguilera - Detección inalámbrica Aguilera

- Propiedad del archivo: CONSTRUNARIO
- Formato: FIEBDC-3/2012
- Programa: Construnario Versión 3.51
- Fecha de los precios: 14/11/2023
- Divisa: EUR

**AEWSGRBS** u Base con sirena inalámbrica, referencia AE/W-SGRBS de Aguilera - Detección inalámbrica Aguilera
Precio: 326.70
Base con sirena inalámbrica, referencia AE/W-SGRBS de Aguilera
