# AEX/ADTCT - Conector en T - Conectores tubo sensor Aguilera

- Propiedad del archivo: CONSTRUNARIO
- Formato: FIEBDC-3/2012
- Programa: Construnario Versión 3.51
- Fecha de los precios: 14/11/2023
- Divisa: EUR

| Código | Ud | Descripción | Precio |
|---|---|---|---|
| AEXADTCT | u | AEX/ADTCT - Conector en T - Conectores tubo sensor Aguilera | 37.25 |
