# AEX/ADTDL4 - Sistema baja presión directo - 4,7 l - Sistema baja presión directo para HFC227 y Novec 1230 Aguilera

- Propiedad del archivo: CONSTRUNARIO
- Formato: FIEBDC-3/2012
- Programa: Construnario Versión 3.51
- Fecha de los precios: 14/11/2023
- Divisa: EUR

**AEXADTDL4** u AEX/ADTDL4 - Sistema baja presión directo - 4,7 l - Sistema baja presión directo para HFC227 y Novec 1230 Aguilera
Precio: 545.00
Cilindros de baja presión, fabricadas en acero aleado tratado térmicamente sin soldadura, (según instrucción MIE AP7 de aparatos a presión y Directiva Europea 84/525/CEE). Presión de trabajo 60 bar, presión de prueba 250 bar, temperatura de servicio de -20ºC a +50ºC. Grabados y pintados según normativa. Equipados con: - Válvula principal, fabricada en latón forjado con pistón y eje en acero inoxidable sin soldadura. Provista de disco de seguridad. Válvula de bola para abrir/cerrar la salida con monitorización de un estado (normalmente abierto/común). - Manómetro incorporado . - Incorpora dos salidas para tubo sensor Aedetec. - Solenoide de disparo (alimentación 24V y 500mA de consumo). - Herraje de sujeción. - Brida y caperuzo protector. - 1 Salida tubo sensor.
