# AEX/ADTEM - Electroválvula de disparo con manómetro - Pulsadores Aguilera

- Propiedad del archivo: CONSTRUNARIO
- Formato: FIEBDC-3/2012
- Programa: Construnario Versión 3.51
- Fecha de los precios: 14/11/2023
- Divisa: EUR

**AEXADTEM** u AEX/ADTEM - Electroválvula de disparo con manómetro - Pulsadores Aguilera
Precio: 205.00
Electroválvula de disparo para sistemas indirectos. Provista con manómetro.
