# AEX/ADTFLM - Final de línea con manómetro - Finales de línea Aguilera

- Propiedad del archivo: CONSTRUNARIO
- Formato: FIEBDC-3/2012
- Programa: Construnario Versión 3.51
- Fecha de los precios: 14/11/2023
- Divisa: EUR

**AEXADTFLM** u AEX/ADTFLM - Final de línea con manómetro - Finales de línea Aguilera
Precio: 43.00
Final de línea con manómetro, para sistemas directos e indirectos
