# AEX/ADTIH26 - Sistema alta presión indirecto - 26,8 l - Sistema alta presión indirecto para HFC 227ea y Novec 1230 Aguilera

- Propiedad del archivo: CONSTRUNARIO
- Formato: FIEBDC-3/2012
- Programa: Construnario Versión 3.51
- Fecha de los precios: 14/11/2023
- Divisa: EUR

**AEXADTIH26** u AEX/ADTIH26 - Sistema alta presión indirecto - 26,8 l - Sistema alta presión indirecto para HFC 227ea y Novec 1230 Aguilera
Precio: 1249.00
Cilindros de alta presión, fabricadas en acero aleado tratado térmicamente sin soldadura, (según instrucción MIE AP7 de aparatos a presión y Directiva Europea 84/525/CEE). Presión de trabajo 60 bar, presión de prueba 250 bar, temperatura de servicio de -20ºC a +50ºC. Grabados y pintados según normativa. Equipados con: - Válvula principal, fabricada en latón forjado. Provista de disco de seguridad. Dispone de válvula de 3 posiciones, abierto, cerrado y presurización del tubo sensor con el mismo agente del cilindro. El estado de la válvula de monitoriza mediante un contacto N.A. - Presostato incorporado con salida normalmente abierto. - Incorpora una conexión para tubo sensor Aedetec. - Solenoide de disparo (alimentación 24V y 500mA de consumo). - Herraje de sujeción. - Brida y caperuzo protector. - 1 Salida tubo sensor.
