# AEX/ADTMP. Manómetro con presostato 300 bar - Manómetro Aguilera

- Propiedad del archivo: CONSTRUNARIO
- Formato: FIEBDC-3/2012
- Programa: Construnario Versión 3.51
- Fecha de los precios: 14/11/2023
- Divisa: EUR

**AEXADTMP** u AEX/ADTMP. Manómetro con presostato 300 bar - Manómetro Aguilera
Precio: 137.00
Manómetro con presostato 300 bar de Aguilera Electrónica.
