# AEX/ADTPM - Pulsador con manómetro - Pulsadores Aguilera

- Propiedad del archivo: CONSTRUNARIO
- Formato: FIEBDC-3/2012
- Programa: Construnario Versión 3.51
- Fecha de los precios: 14/11/2023
- Divisa: EUR

**AEXADTPM** u AEX/ADTPM - Pulsador con manómetro - Pulsadores Aguilera
Precio: 92.00
Pulsador con manómetro incorporado para disparo de sistemas indirectos. Provisto de precinto de seguridad
