# AEX/ADTPT. Presostato tubo sensor - Presostato tubo sensor Aguilera

- Propiedad del archivo: CONSTRUNARIO
- Formato: FIEBDC-3/2012
- Programa: Construnario Versión 3.51
- Fecha de los precios: 14/11/2023
- Divisa: EUR

**AEXADTPT** u AEX/ADTPT. Presostato tubo sensor - Presostato tubo sensor Aguilera
Precio: 85.68
Presostato tubo sensor de Aguilera Electrónica.
