# AEX/ADTTS - Tubo sensor multicapa - Tubo sensor multicapa Aguilera

- Propiedad del archivo: CONSTRUNARIO
- Formato: FIEBDC-3/2012
- Programa: Construnario Versión 3.51
- Fecha de los precios: 14/11/2023
- Divisa: EUR

**AEXADTTS** u AEX/ADTTS - Tubo sensor multicapa - Tubo sensor multicapa Aguilera
Precio: 18.68
El tubo sensor multicapa resistente a la abrasión.
