# AEX/ADTTSR - Tubo sensor Aedetec - Tubo sensor Aguilera

- Propiedad del archivo: CONSTRUNARIO
- Formato: FIEBDC-3/2012
- Programa: Construnario Versión 3.51
- Fecha de los precios: 14/11/2023
- Divisa: EUR

**AEXADTTSR** u AEX/ADTTSR - Tubo sensor Aedetec - Tubo sensor Aguilera
Precio: 15.31
El tubo sensor Aedetec ha sido desarrollado especialmente para el uso en los sistemas automáticos de extinción de incendios.
