# AEX/ADTTSX. Tubo sensor multicapa (bobina 100m) - Tubo Sensor multicapa Aguilera

- Propiedad del archivo: CONSTRUNARIO
- Formato: FIEBDC-3/2012
- Programa: Construnario Versión 3.51
- Fecha de los precios: 14/11/2023
- Divisa: EUR

**AEXADTTSX** u AEX/ADTTSX. Tubo sensor multicapa (bobina 100m) - Tubo Sensor multicapa Aguilera
Precio: 1868.13
Tubo sensor multicapa resistente a la abrasión de Aguilera.
