# AEX/CO. Kilos de CO2 - AEX/CO80A cilindros autónomos 80 L CO2 Aguilera

- Propiedad del archivo: CONSTRUNARIO
- Formato: FIEBDC-3/2012
- Programa: Construnario Versión 3.51
- Fecha de los precios: 14/11/2023
- Divisa: EUR

**AEXCO** kg AEX/CO. Kilos de CO2 - AEX/CO80A cilindros autónomos 80 L CO2 Aguilera
Precio: 3.15
Kilos de CO2 de Aguilera Electrónica.
