# AEX/CO13A cilindros autónomos 13,4 L CO2 - AEX/CO13A cilindros autónomos 13,4 L CO2 Aguilera

- Propiedad del archivo: CONSTRUNARIO
- Formato: FIEBDC-3/2012
- Programa: Construnario Versión 3.51
- Fecha de los precios: 14/11/2023
- Divisa: EUR

**AEXCO13A** u AEX/CO13A cilindros autónomos 13,4 L CO2 - AEX/CO13A cilindros autónomos 13,4 L CO2 Aguilera
Precio: 721.00
Cilindros autónomos 13,4 L CO2 de Aguilera Electrónica.
