# AEX/CO67A cilindros autónomos 67 L CO2 - AEX/CO67A cilindros autónomos 67 L CO2 Aguilera

- Propiedad del archivo: CONSTRUNARIO
- Formato: FIEBDC-3/2012
- Programa: Construnario Versión 3.51
- Fecha de los precios: 14/11/2023
- Divisa: EUR

**AEXCO67A** u AEX/CO67A cilindros autónomos 67 L CO2 - AEX/CO67A cilindros autónomos 67 L CO2 Aguilera
Precio: 1052.00
Cilindros autónomos 67 L CO2 de Aguilera Electrónica.
