# AEX/CO80A cilindros autónomos 80 L CO2 - AEX/CO80A cilindros autónomos 80 L CO2 Aguilera

- Propiedad del archivo: CONSTRUNARIO
- Formato: FIEBDC-3/2012
- Programa: Construnario Versión 3.51
- Fecha de los precios: 14/11/2023
- Divisa: EUR

**AEXCO80A** u AEX/CO80A cilindros autónomos 80 L CO2 - AEX/CO80A cilindros autónomos 80 L CO2 Aguilera
Precio: 1098.00
Cilindros autónomos 80 L CO2 de Aguilera Electrónica.
