# AEX/CPC3 - Control de pesaje continuo - Control de pesaje continuo Aguilera

- Propiedad del archivo: CONSTRUNARIO
- Formato: FIEBDC-3/2012
- Programa: Construnario Versión 3.51
- Fecha de los precios: 14/11/2023
- Divisa: EUR

**AEXCPC3** u AEX/CPC3 - Control de pesaje continuo - Control de pesaje continuo Aguilera
Precio: 285.00
Equipo microprocesado de pesaje continuo, donde el peso de cada botella se controla individualmente por un Equipo Analógico patentado Mod. AEX/CPC2. Unidad programable que detecta la perdida de peso desde 200 gramos formada básicamente por: célula electrónica, microprocesador y display digital que refleja el peso permanentemente. Se suministra con tensor, que permite elevar la botella fácilmente, conectores con latiguillos montados para su conexión y resto de complementos.
