# AEX/DCH112C - Calibrado de 1 1/2” hembra - Difusores de chorro IG-55 Aguilera

- Propiedad del archivo: CONSTRUNARIO
- Formato: FIEBDC-3/2012
- Programa: Construnario Versión 3.51
- Fecha de los precios: 14/11/2023
- Divisa: EUR

**AEXDCH112C** u AEX/DCH112C - Calibrado de 1 1/2” hembra - Difusores de chorro IG-55 Aguilera
Precio: 54.50
Calibrado de 1 1/2" hembra de Aguilera Electrónica.
