# AEX/DCH114C - Calibrado de 1 1/4” hembra - Difusores de chorro IG-55 Aguilera

- Propiedad del archivo: CONSTRUNARIO
- Formato: FIEBDC-3/2012
- Programa: Construnario Versión 3.51
- Fecha de los precios: 14/11/2023
- Divisa: EUR

**AEXDCH114C** u AEX/DCH114C - Calibrado de 1 1/4” hembra - Difusores de chorro IG-55 Aguilera
Precio: 44.50
Calibrado de 1 1/4" hembra de Aguilera Electrónica.
