# AEX/DCH38C - Calibrado de 3/8” hembra - Difusores de chorro Aguilera

- Propiedad del archivo: CONSTRUNARIO
- Formato: FIEBDC-3/2012
- Programa: Construnario Versión 3.51
- Fecha de los precios: 14/11/2023
- Divisa: EUR

**AEXDCH38C** u AEX/DCH38C - Calibrado de 3/8” hembra - Difusores de chorro Aguilera
Precio: 29.00
Calibrado de 3/8" hembra de Aguilera Electrónica.
