# AEX/DMB2 - Válvula de bola de 2? - Válvulas de bola Aguilera

- Propiedad del archivo: CONSTRUNARIO
- Formato: FIEBDC-3/2012
- Programa: Construnario Versión 3.51
- Fecha de los precios: 14/11/2023
- Divisa: EUR

| Código | Ud | Descripción | Precio |
|---|---|---|---|
| AEXDMB2 | u | AEX/DMB2 - Válvula de bola de 2? - Válvulas de bola Aguilera | 597.93 |
