# AEX/DMB2C - Dispositivo mecánico de bloqueo de 2? con final de carrera - Dispositivos mecánicos de bloqueo Aguilera

- Propiedad del archivo: CONSTRUNARIO
- Formato: FIEBDC-3/2012
- Programa: Construnario Versión 3.51
- Fecha de los precios: 14/11/2023
- Divisa: EUR

| Código | Ud | Descripción | Precio |
|---|---|---|---|
| AEXDMB2C | u | AEX/DMB2C - Dispositivo mecánico de bloqueo de 2? con final de carrera - Dispositivos mecánicos de bloqueo Aguilera | 718.25 |
