# AEXDR14C - Calibrado de 1/4” hembra - Difusores radiales IG-55 Aguilera

- Propiedad del archivo: CONSTRUNARIO
- Formato: FIEBDC-3/2012
- Programa: Construnario Versión 3.51
- Fecha de los precios: 14/11/2023
- Divisa: EUR

| Código | Ud | Descripción | Precio |
|---|---|---|---|
| AEXDR14C | u | AEXDR14C - Calibrado de 1/4” hembra - Difusores radiales IG-55 Aguilera | 27.00 |
