# AEX/DR1C calibrado de 1” hembra - Difusores radiales para HFC-227ea Aguilera

- Propiedad del archivo: CONSTRUNARIO
- Formato: FIEBDC-3/2012
- Programa: Construnario Versión 3.51
- Fecha de los precios: 14/11/2023
- Divisa: EUR

**AEXDR1C** u AEX/DR1C calibrado de 1” hembra - Difusores radiales para HFC-227ea Aguilera
Precio: 39.50
Calibrado de 1" hembra de Aguilera Electrónica.
