# AEX/DR34C calibrado de 3/4” hembra - Difusores radiales para HFC-227ea Aguilera

- Propiedad del archivo: CONSTRUNARIO
- Formato: FIEBDC-3/2012
- Programa: Construnario Versión 3.51
- Fecha de los precios: 14/11/2023
- Divisa: EUR

**AEXDR34C** u AEX/DR34C calibrado de 3/4” hembra - Difusores radiales para HFC-227ea Aguilera
Precio: 32.00
Calibrado de 3/4" hembra de Aguilera Electrónica.
