# AEX/DTCO12C - Calibrado de 1/2” hembra - Difusores de trompeta para CO2 Aguilera

- Propiedad del archivo: CONSTRUNARIO
- Formato: FIEBDC-3/2012
- Programa: Construnario Versión 3.51
- Fecha de los precios: 14/11/2023
- Divisa: EUR

| Código | Ud | Descripción | Precio |
|---|---|---|---|
| AEXDTCO12C | u | AEX/DTCO12C - Calibrado de 1/2” hembra - Difusores de trompeta para CO2 Aguilera | 43.00 |
