# Batería FK 5-1-12 5 CIL 67 L doble fila, de Aguilera - Baterías formadas con cilindros de 67l en doble fila con pesaje continuo Aguilera

- Propiedad del archivo: CONSTRUNARIO
- Formato: FIEBDC-3/2012
- Programa: Construnario Versión 3.51
- Fecha de los precios: 14/11/2023
- Divisa: EUR

**AEXFKBD067-05** u Batería FK 5-1-12 5 CIL 67 L doble fila, de Aguilera - Baterías formadas con cilindros de 67l en doble fila con pesaje continuo Aguilera
Precio: 8509.00
Batería FK 5-1-12 5 CIL 67 L doble fila, de Aguilera
