# Batería FK 5-1-12 10 CIL 80 L doble fila, de Aguilera - Baterías formadas con cilindros de 80l en doble fila con pesaje continuo Aguilera

- Propiedad del archivo: CONSTRUNARIO
- Formato: FIEBDC-3/2012
- Programa: Construnario Versión 3.51
- Fecha de los precios: 14/11/2023
- Divisa: EUR

**AEXFKBD080-10** u Batería FK 5-1-12 10 CIL 80 L doble fila, de Aguilera - Baterías formadas con cilindros de 80l en doble fila con pesaje continuo Aguilera
Precio: 21847.00
Batería FK 5-1-12 10 CIL 80 L doble fila, de Aguilera
