# Batería FK 5-1-12 10 CIL 120 L DOBLE FIL - Baterías formadas con cilindros de 120l en doble fila con pesaje continuo Aguilera

- Propiedad del archivo: CONSTRUNARIO
- Formato: FIEBDC-3/2012
- Programa: Construnario Versión 3.51
- Fecha de los precios: 14/11/2023
- Divisa: EUR

**AEXFKBD120-10** u Batería FK 5-1-12 10 CIL 120 L DOBLE FIL - Baterías formadas con cilindros de 120l en doble fila con pesaje continuo Aguilera
Precio: 26789.00
Batería FK 5-1-12 10 CIL 120 L DOBLE FIL
