# Batería FK 5-1-12 11 cilindros 120 L con pesaje de Aguilera. Simple fila - Baterías formadas con cilindros de 120l en una fila con pesaje continuo Aguilera

- Propiedad del archivo: CONSTRUNARIO
- Formato: FIEBDC-3/2012
- Programa: Construnario Versión 3.51
- Fecha de los precios: 14/11/2023
- Divisa: EUR

**AEXFKBP120-11** u Batería FK 5-1-12 11 cilindros 120 L con pesaje de Aguilera. Simple fila - Baterías formadas con cilindros de 120l en una fila con pesaje continuo Aguilera
Precio: 34281.00
Baterías de alta presión formadas por cilindros de 67, 80 y 120L de capacidad cada una. Fabricadas en acero tratado térmicamente sin soldadura (según Directiva Europea 84/525/CEE). Marcado p. Presión de trabajo 42 bar, presión de pruebas 250 bar, temperatura de servicio de -20 ºC a + 50 ºC. Grabadas y pintadas en color rojo (RAL 3002). Equipadas con: • Válvula de descarga. marcada CE según RD: 769/1999 Incluye: • Solenoide de disparo (Alimentación 24V y 500mA de consumo) (Cilindro piloto) • Actuador manual (Cilindro piloto). • Válvula de sobrepresión y disco de seguridad. • Válvula de alivio • Manómetro 42 bar con presostato. Certificado Vds • Latiguillos para el accionamiento neumático de disparo y latiguillos de descarga. • Colector de descarga (diámetro en función del cálculo hidráulico). • Válvulas retención. • Ensambladas en bastidor metálico con doble travesaño de fijación. • Los bastidores se fabrican para el montaje de cilindros en una o dos filas. • Sistema de pesaje continuo y bastidor metálico para su sujeción.
