# AEX/FM4 - Cilindro autónomo - capacidad 4,7 - Cilindros autónomos de 47 a 140 l para HFC-227EA Aguilera

- Propiedad del archivo: CONSTRUNARIO
- Formato: FIEBDC-3/2012
- Programa: Construnario Versión 3.51
- Fecha de los precios: 14/11/2023
- Divisa: EUR

**AEXFM4** u AEX/FM4 - Cilindro autónomo - capacidad 4,7 - Cilindros autónomos de 47 a 140 l para HFC-227EA Aguilera
Precio: 760.00
Cilindros de alta presión, fabricados en acero aleado tratado térmicamente sin soldadura (según Directiva Europea 84/525/CEE). Presión de trabajo de 42 bares, presión de pruebas 250 bares, temperatura de servicio de -20ºC a +50ºC, grabados y pintados en color rojo (RAL 3002). Equipados con: - Válvula principal, fabricada en latón forjado con pistón y eje en acero inoxidable sin soldadura. Provista con disco de seguridad. Marcada CE según RD: 769/1999. - Válvula de alivio para evitar el disparo en caso de fugas. - Herrajes de fijación. - Tubo sifón. - Solenoide de disparo. (Alimentación 24 V y 500 mA de consumo). - Manómetro. - Brida y caperuza protectora de la válvula y sus accesorios.
