# AEX/LE Latiguillo entrada con conector - Accesorios para equipos con pesaje continuo Aguilera

- Propiedad del archivo: CONSTRUNARIO
- Formato: FIEBDC-3/2012
- Programa: Construnario Versión 3.51
- Fecha de los precios: 14/11/2023
- Divisa: EUR

**AEXLE** u AEX/LE Latiguillo entrada con conector - Accesorios para equipos con pesaje continuo Aguilera
Precio: 10.89
Latiguillo entrada con conector de Aguilera Electrónica.
