# AEX/LFL2 Conector fin de línea pesaje - Accesorios para equipos con pesaje continuo Aguilera

- Propiedad del archivo: CONSTRUNARIO
- Formato: FIEBDC-3/2012
- Programa: Construnario Versión 3.51
- Fecha de los precios: 14/11/2023
- Divisa: EUR

**AEXLFL2** u AEX/LFL2 Conector fin de línea pesaje - Accesorios para equipos con pesaje continuo Aguilera
Precio: 9.57
Conector fin de línea pesaje de Aguilera Electrónica.
