# AEX/LU. Latiguillo de unión entre equipos con conectores - Accesorios para equipos con pesaje continuo Aguilera

- Propiedad del archivo: CONSTRUNARIO
- Formato: FIEBDC-3/2012
- Programa: Construnario Versión 3.51
- Fecha de los precios: 14/11/2023
- Divisa: EUR

**AEXLU** u AEX/LU. Latiguillo de unión entre equipos con conectores - Accesorios para equipos con pesaje continuo Aguilera
Precio: 15.58
Latiguillo de unión entre equipos con conectores de Aguilera Electrónica.
