# AEX/LUBP Latiguillo de unión para botellín piloto con pesaje - Accesorios para equipos con pesaje continuo Aguilera

- Propiedad del archivo: CONSTRUNARIO
- Formato: FIEBDC-3/2012
- Programa: Construnario Versión 3.51
- Fecha de los precios: 14/11/2023
- Divisa: EUR

**AEXLUBP** u AEX/LUBP Latiguillo de unión para botellín piloto con pesaje - Accesorios para equipos con pesaje continuo Aguilera
Precio: 19.44
Latiguillo de unión para botellín piloto con pesaje de Aguilera Electrónica.
