# AEX/M80 - Manómetro para válvulas de 0-80 bares - Elementos de control para HFC-227ea Aguilera

- Propiedad del archivo: CONSTRUNARIO
- Formato: FIEBDC-3/2012
- Programa: Construnario Versión 3.51
- Fecha de los precios: 14/11/2023
- Divisa: EUR

**AEXM80** u AEX/M80 - Manómetro para válvulas de 0-80 bares - Elementos de control para HFC-227ea Aguilera
Precio: 41.00
Manómetro para válvulas de 0-80 bares de Aguilera Electrónica.
