# AEX/PC. Presostato cerrado con presión - Elementos de control para HFC-227ea Aguilera

- Propiedad del archivo: CONSTRUNARIO
- Formato: FIEBDC-3/2012
- Programa: Construnario Versión 3.51
- Fecha de los precios: 14/11/2023
- Divisa: EUR

**AEXPC** u AEX/PC. Presostato cerrado con presión - Elementos de control para HFC-227ea Aguilera
Precio: 119.50
Presostato cerrado de Aguilera Electrónica.
