# AEX/RIN140. Recarga cilindros 140 L con IG55 - Recarga de botellas Aguilera

- Propiedad del archivo: CONSTRUNARIO
- Formato: FIEBDC-3/2012
- Programa: Construnario Versión 3.51
- Fecha de los precios: 14/11/2023
- Divisa: EUR

**AEXRIN140** u AEX/RIN140. Recarga cilindros 140 L con IG55 - Recarga de botellas Aguilera
Precio: 455.33
Recarga cilindros 140 L con IG55 de Aguilera Electrónica.
