# AEX/RIN80. Recarga cilindros 80 L con IG55 - Recarga de botellas Aguilera

- Propiedad del archivo: CONSTRUNARIO
- Formato: FIEBDC-3/2012
- Programa: Construnario Versión 3.51
- Fecha de los precios: 14/11/2023
- Divisa: EUR

**AEXRIN80** u AEX/RIN80. Recarga cilindros 80 L con IG55 - Recarga de botellas Aguilera
Precio: 315.25
Recarga cilindros 80 L con IG55 de Aguilera Electrónica.
