# AEX/SBCO1080 Batería 10 cilindros 80 L de CO2 - AEX/SBCO1080. Batería 10 cilindros 80 L de CO2 Aguilera

- Propiedad del archivo: CONSTRUNARIO
- Formato: FIEBDC-3/2012
- Programa: Construnario Versión 3.51
- Fecha de los precios: 14/11/2023
- Divisa: EUR

**AEXSBCO1080** u AEX/SBCO1080 Batería 10 cilindros 80 L de CO2 - AEX/SBCO1080. Batería 10 cilindros 80 L de CO2 Aguilera
Precio: 10764.00
Batería 10 cilindros 80 L de CO2 de Aguilera Electrónica.
