# AEX/SBCO1167 Batería 11 cilindros CO2 de 67 L - AEX/SBCO1167. Batería 11 cilindros CO2 de 67 L Aguilera

- Propiedad del archivo: CONSTRUNARIO
- Formato: FIEBDC-3/2012
- Programa: Construnario Versión 3.51
- Fecha de los precios: 14/11/2023
- Divisa: EUR

**AEXSBCO1167** u AEX/SBCO1167 Batería 11 cilindros CO2 de 67 L - AEX/SBCO1167. Batería 11 cilindros CO2 de 67 L Aguilera
Precio: 11125.00
Batería 11 cilindros CO2 de 67 L de Aguilera Electrónica.
