# AEX/SBCO1267D - Batería CO2 12 botellas 67 l doble fila - Baterías 67 l en doble fila Aguilera

- Propiedad del archivo: CONSTRUNARIO
- Formato: FIEBDC-3/2012
- Programa: Construnario Versión 3.51
- Fecha de los precios: 14/11/2023
- Divisa: EUR

**AEXSBCO1267D** u AEX/SBCO1267D - Batería CO2 12 botellas 67 l doble fila - Baterías 67 l en doble fila Aguilera
Precio: 11941.00
Baterías de alta presión formadas con cilindros de 67 y 80L de capacidad. Fabricados en acero tratado térmicamente, sin soldadura, (según instrucción MIE AP7 de aparatos a presión y Directiva Europea 84/525/CEE). Presión de trabajo 60 bar, presión de prueba 250 bar, temperaturas de servicio de -20ºC a +50ºC. Grabados y pintados según normativa. Equipados con válvula principal AE-100 de 1” con apertura neumática a través del cabezal, válvulas antirretorno, latiguillos para el accionamiento neumático de disparo y latiguillos de descarga. Ensamblados en bastidor metálico con doble herraje de fijación y colector de descarga con rosca de acoplamiento a la instalación. Los bastidores pueden ser realizados mediante montaje de botellas en una sola fila o bastidor especial para montaje en doble fila.
