# AEX/SBCO1280 Batería 12 cilindros 80 L de CO2 - AEX/SBCO1280. Batería 12 cilindros 80 L de CO2 Aguilera

- Propiedad del archivo: CONSTRUNARIO
- Formato: FIEBDC-3/2012
- Programa: Construnario Versión 3.51
- Fecha de los precios: 14/11/2023
- Divisa: EUR

**AEXSBCO1280** u AEX/SBCO1280 Batería 12 cilindros 80 L de CO2 - AEX/SBCO1280. Batería 12 cilindros 80 L de CO2 Aguilera
Precio: 12955.00
Batería 12 cilindros 80 L de CO2 de Aguilera Electrónica.
