# AEX/SBCO267 Batería 2 cilindros CO2 de 67 L - AEX/SBCO267. Batería 2 cilindros CO2 de 67 L simple fila Aguilera

- Propiedad del archivo: CONSTRUNARIO
- Formato: FIEBDC-3/2012
- Programa: Construnario Versión 3.51
- Fecha de los precios: 14/11/2023
- Divisa: EUR

**AEXSBCO267** u AEX/SBCO267 Batería 2 cilindros CO2 de 67 L - AEX/SBCO267. Batería 2 cilindros CO2 de 67 L simple fila Aguilera
Precio: 2545.00
Batería 2 cilindros CO2 de 67 L de Aguilera Electrónica.
