# AEX/SBCO367D Batería 3 cilindros 67 L de CO2 (en doble fila) - AEX/SBCO367D. Batería 3 cilindros 67 L de CO2 (en doble fila) Aguilera

- Propiedad del archivo: CONSTRUNARIO
- Formato: FIEBDC-3/2012
- Programa: Construnario Versión 3.51
- Fecha de los precios: 14/11/2023
- Divisa: EUR

**AEXSBCO367D** u AEX/SBCO367D Batería 3 cilindros 67 L de CO2 (en doble fila) - AEX/SBCO367D. Batería 3 cilindros 67 L de CO2 (en doble fila) Aguilera
Precio: 3737.00
Batería 3 cilindros 67 L de CO2 (en doble fila) de Aguilera Electrónica.
