# AEX/SBCO467D Batería 4 cilindros 67 L de CO2 (en doble fila) - AEX/SBCO467D. Batería 4 cilindros 67 L de CO2 (en doble fila) Aguilera

- Propiedad del archivo: CONSTRUNARIO
- Formato: FIEBDC-3/2012
- Programa: Construnario Versión 3.51
- Fecha de los precios: 14/11/2023
- Divisa: EUR

**AEXSBCO467D** u AEX/SBCO467D Batería 4 cilindros 67 L de CO2 (en doble fila) - AEX/SBCO467D. Batería 4 cilindros 67 L de CO2 (en doble fila) Aguilera
Precio: 4599.00
Batería 4 cilindros 67 L de CO2 (en doble fila) de Aguilera Electrónica.
