# AEX/SBFM10120 Batería 10 cilindros de 120 L HFC 227ea - AEX/SBFM10120. Batería 10 cilindros de 120 L HFC 227ea Aguilera

- Propiedad del archivo: CONSTRUNARIO
- Formato: FIEBDC-3/2012
- Programa: Construnario Versión 3.51
- Fecha de los precios: 14/11/2023
- Divisa: EUR

**AEXSBFM10120** u AEX/SBFM10120 Batería 10 cilindros de 120 L HFC 227ea - AEX/SBFM10120. Batería 10 cilindros de 120 L HFC 227ea Aguilera
Precio: 26250.00
Batería 10 cilindros de 120 L HFC 227ea de Aguilera Electrónica.
